# JVP Verkehrszeichen 2026-2027
Angebotsaufforderung (GAEB DA 2000 1.2, DA83)
Projekt: JVP Verk
Währung: EUR
Erstellt mit: G&W CALIFORNIA PRO, CALIFORNIA PRO, 02.06.2026

## Neuanlage LV durch AGLAHN
Datum: 02.06.2026

*Hinweis*
Vorbemerkung Jahresvertragspreise Verkehrszeichen 2026-2027, Lieferung von Verkehrsausstattung.

Umfang:

Es handelt sich um einen Rahmenvertrag. Die angegebenen Stückzahlen des LV entsprechen einem, aus vier Jahren gebildeten, Jahresmittelwert.
Die Stückzahlen der einzelnen Positionen können sich bedarfsbedingt ändern, aus der im LV aufgeführten Menge entsteht keine Abnahmeverpflichtung für die Stadt Mülheim an der Ruhr. Die Auftragssumme  in Höhe von 38.000 (brutto) für Los 1 und 92.000 (brutto) für Los 2 wird nicht überschritten.

Der Rahmenvertrag besteht für 12 Monate und gilt ab 01.08.2026. Die angebotenen Preise sind für diesen Zeitraum fest.
Der Auftrag wird in 2 Lose vergeben. Ein Bieter kann den Zuschlag für ein oder beide Lose erhalten.

Bestellablauf:

Vorgesehen ist eine quartalsweise Bestellung über ca. 1/4 der Gesamtmenge. Für Nach- und Einzelbestellungen sind LV-Positionen für die zusätzlichen Versand- und Verpackungskosten enthalten.

Bestellungen sind innerhalb von 14 Tagen an das Amt für Verkehrswesen und Tiefbau - Bauhof, Heifeskamp 26, 45475 Mülheim an der Ruhr zu liefern. Der exakte Liefertermin ist telefonisch abzusprechen.
Die quartalsweisen Bestellungen werden schriftlich per E-Mail abgesetzt. Für jede einzelne Bestellung ist eine eigene Rechnung zu erstellen und elektronisch an rechnung@muelheim-ruhr.de zu übermitteln.

Positionskombination und Abrechnung:

Durch die Vielzahl an möglichen Kombinationen wird ein LV, welches jedes mögliche Schild berücksichtigt, praktisch nicht mehr anwendbar. Eine sinnvolle Preisfindung und Bewertung ist durch die hohe Zahl an nur eventuell zu liefernden Einzelschildern ebenfalls nicht gegeben.
Daher werden die Schilder in Gruppen angegeben. Die Bestellung und Lieferung der Schilder erfolgt nach ihrer exakten StVO Bezeichnung, die Abrechnung gliedert sich aber aus den Positionen.

Werkstoffe:

Der Bildträger für Schilder sind inklusive der Rand-, Aussteifungs-, oder Verbindungsprofile aus Aluminium nach DIN 573-3, DIN EN 458 und DIN EN 515, oder gleichwertiger Art (z.B. Alu-Dibond) herzustellen. Es dürfen nur von der BASt zugelassene und von anerkannten Stellen geprüfte Materialien verwendet werden.
Flachschilder ohne Sicken oder Verstärkungen mit einer DIN gerechten Ebenheit. Bohrungen und Lochungen sind nicht zulässig. Die Rückseite ist nach DIN 6171 Grau B zu lackieren.

Reflexstoffe dürfen nicht gemischt werden. Die Farben müssen der DIN 6171 entsprechen. Das Zusammenfügen von Folien ist nur zulässig, wenn die Standardfolienrollenbreite bei größeren Schildern unterhalb der Schilderbreite liegt.
Die Reflexfolien müssen die Freigabe der Bundesanstalt für Straßenwesen haben. Die Reflexfolien sollen durch die Güteschutzgemeinschaft Verkehrszeichen und Verkehrseinrichtungen unter Beteiligung der BASt geprüft sein und entsprechen der europäischen Normen (DIN 67520 und DIN EN 12899).

Die Folientypunterscheidung wird nur nach dem spezifischem Rückstrahlwert getroffen:

RA 1 min. 50 cd lx-1 m-2
RA 3 min. 300 cd lx-1 m-2

Normen:

Alle Verkehrszeichen und Befestigungsmaterialien haben den angegebenen Vorschriften zu entsprechen. Die Ausführung der Verkehrszeichen darf nach der VwV-StVO nicht unter den Anforderungen anerkannter Gütebedingungen liegen. Dies ist durch ein Gütezeichen des Herstellers auf der Rückseite witterungsbeständig anzubringen.
Das Gütezeichen umfasst: Hersteller, Produktionsdatum, Reflexionsklasse, die verwendete Folie und das CE Kennzeichen.

Bei der Ausschreibung sind folgende geltende Normen beinhaltet und zu beachten:

-DIN 64520 Retroreflektierende Materialien zur Verkehrssicherung
-DIN 1451 Serifenlose Linear-Antiqua, Verkehrsschrift
-DIN 6171 Aufsichtsfarben für Verkehrszeichen
-DIN 1745 Bänder und Bleche aus Aluminium
-DIN EN 573 Aluminiumlegierungen
-DIN EN ISO 1661 Korrosionsschutz
-DIN EN 12899-1 und 2008-02 Ortsfeste vertikale Straßenverkehrszeichen
-DIN 267 Mechanische Verbindungselemente, Technische Lieferbedingungen, Festigkeitsklassen für Schrauben aus unlegierten und legierten Stählen
-StVO / VwV-StVO Straßenverkehrsordnung mit allgemeiner Verwaltungsvorschrift
-ZTV VZ Zusätzliche technische Vertragsbedingungen und Richtlinien für vertikale Verkehrszeichen
-TLP VZ Technische Liefer- und Prüfbedingungen für vertikale Verkehrszeichen
-RAL-GZ 628 Anwendung der Güte- und Prüfbedingungen
-IVZ Industrienorm für Aufstellvorrichtungen von Verkehrszeichen

### 1 Los 1: Schilder

#### 1.1 Bestellkostenzuschläge

**1.1.1**
Versand- und Verpackungszuschlag Nachbestellung mittlere Menge

Zuschlag für Nachbestellungen kleiner 800 € Nettoeinzelbestellsumme für Los 1
Menge: 2,000 St

**1.1.2**
Versand- und Verpackungszuschlag Nachbestellung kleine Menge

Zuschlag für Nachbestellungen kleiner 400 € Nettoeinzelbestellsumme für Los 1
Menge: 2,000 St

#### 1.2 Schilder RA 1

**1.2.1**
Quadrat 840 mm (VZ 242, 244, 290, 314)

Quadrat 840x840 mm,  Folienaufbau  RA 1, Flachschild, 2 mm Stärke, VZ 242, 244, 290, 314 und deren Abwandlungen.
Menge: 5,000 St

**1.2.2**
Quadrat 600 mm (VZ 242, 244, 290, 314)

Quadrat 600x600 mm,  Folienaufbau  RA 1, Flachschild, 2 mm Stärke, VZ 242, 244, 290, 314 und deren Abwandlungen.
Menge: 5,000 St

**1.2.3**
Quadrat 300mm (Zwischenwegweiser für Radwegweisung)

Quadrat 300x300mm, Folienaufbau  RA 1, Flachschild, 2 mm Stärke, Grund weiß, Umrandung rot, Alform (an der Außenkante durch einen Metallring aus Aluminium verstärkt)
Menge: 5,000 St

**1.2.4**
Ronde 420 mm (VZ 237-241, 254, 283-286)

Ronde DU 420 mm, Folienaufbau  RA 1, Flachschild, 2 mm Stärke, VZ 237-241, 254, 283-286 und deren Abwandlungen.
Menge: 150,000 St

**1.2.5**
Rechteck 630x420 mm (VZ 224, 229, 315, 317)

Rechteck 630x420 mm, Folienaufbau  RA 1, Flachschild, 2 mm Stärke, VZ 224, 229, 315, 317 und deren Abwandlungen.
Menge: 25,000 St

**1.2.6**
Rechteck 630x420 mm (Kombischild VZ 314/315 mit Zusatz 1010-66)

Rechteck 630x420 mm, Folienaufbau  RA 1, Flachschild, 2 mm Stärke, Kombination der Zeichen 314/ 315 und dem Zusatz 1010-66
Menge: 5,000 St

**1.2.7**
Rechteck 350x1400 mm (VZ 432 einseitig weiß)

Rechteck 350x1400 mm, Folienaufbau  RA 1, Flachschild, 2 mm Stärke, VZ 432 einseitig weiß und dessen Abwandlungen.
Menge: 20,000 St

**1.2.8**
Rechteck 350x1400 mm (VZ 432 einseitig gelb)

Rechteck 350x1400 mm, Folienaufbau  RA 1, Flachschild, 2 mm Stärke, VZ 432 einseitig gelb und dessen Abwandlungen.
Menge: 5,000 St

**1.2.9**
Rechteck 350x1400 mm (VZ 432 doppelseitig weiß)

Rechteck 350x1400 mm, Folienaufbau  RA 1, Flachschild, 2 mm Stärke, VZ 432 doppelseitig weiß und dessen Abwandlungen.
Menge: 5,000 St

**1.2.10**
Rechteck 350x1400 mm (VZ 432 doppelseitig gelb)

Rechteck 350x1400 mm, Folienaufbau  RA 1, Flachschild, 2 mm Stärke, VZ 432 doppelseitig gelb und dessen Abwandlungen.
Menge: 5,000 St

**1.2.11**
Rechteck 420x315 mm (VZ 721)

Rechteck 420x315 mm,  Folienaufbau  RA 1, Flachschild, 2 mm Stärke, VZ 721
Menge: 35,000 St

**1.2.12**
Zusatzschild  231x420 mm mit Sinnbild

Zusatzzeichen 231x420 mm, Folienaufbau  RA 1, Flachschild, 2 mm Stärke, Grund weiß, mit Rand schwarz, mit Text und/oder Sinnbild nach StVO.
Menge: 100,000 St

**1.2.13**
Zusatzschild 315x420 mm mit Sinnbild

Zusatzzeichen 315x420 mm, Folienaufbau  RA 1, Flachschild, 2 mm Stärke, Grund weiß, mit Rand schwarz, mit Text und/oder Sinnbild nach StVO.
Menge: 50,000 St

**1.2.14**
Zusatzschild  231x420 mm ohne Sinnbild

Zusatzzeichen 231x420 mm, Folienaufbau  RA 1, Flachschild, 2 mm Stärke, Grund weiß, mit Rand schwarz nach StVO.
Menge: 100,000 St

**1.2.15**
Zusatzschild 315x420 mm ohne Sinnbild

Wie vor jedoch:
Größe 315x420 mm
Menge: 100,000 St

**1.2.16**
Zusatzschild 420x420 mm ohne Sinnbild

Wie vor jedoch:
Größe 420x420 mm
Menge: 45,000 St

**1.2.17**
Zusatzschild 330x600 mm ohne Sinnbild

Wie vor jedoch:
Größe 330x600 mm
Menge: 25,000 St

**1.2.18**
Zusatzschild 450x600 mm ohne Sinnbild

Wie vor jedoch:
Größe 450x600 mm
Menge: 5,000 St

**1.2.19**
Zusatzschild 350x1050 mm ohne Sinnbild

Wie vor jedoch:
Größe 350x1050 mm
Menge: 5,000 St

**1.2.20**
Ζυσατζσχηιλδ 241ξ420 μμ (ςΖ 1040-32 μιτ Παρκσχηειβε, οηνε Ανγαβε Παρκδαυερ)

Ρεχητεχκ 241ξ420 μμ, Φολιεναυφβαυ ΡΑ 1, Φλαχησχηιλδ 2 μμ Στäρκε, ςΖ 1040-32 μιτ Σψμβολ Παρκσχηειβε οηνε Ανγαβε δερ Παρκδαυερ/Παρκζειτ, Παρκσχηειβενσψμβολ λινκσ
Menge: 5,000 St

**1.2.21**
Ρεχητεχκ 330ξ600 μμ (ςΖ 1040-32 μιτ Παρκσχηειβε, οηνε Ανγαβε Παρκδαυερ)

Ρεχητεχκ 330ξ600 μμ,  Φολιεναυφβαυ  ΡΑ 1, Φλαχησχηιλδ, 2 μμ Στäρκε, ςΖ 1040-32 μιτ Σψμβολ Παρκσχηειβε οηνε Ανγαβε δερ Παρκδαυερ/ Παρκζειτ
Παρκσχηειβενσψμβολ λινκσ
Menge: 5,000 St

**1.2.22**
Feuerwehrzufahrt  594x210 mm, "Stadt Mülheim an der Ruhr"

Feuerwehrzufahrt 594x210 mm, Folienaufbau  RA 1, Flachschild, 2 mm Stärke, Grund weiß, Rand rot, Text schwarz mit Angabe "Stadt Mülheim an der Ruhr".
Menge: 10,000 St

**1.2.23**
Fläche für Feuerwehr  594x210 mm, "Stadt Mülheim an der Ruhr""

Fläche für Feuerwehr 594x210 mm, Folienaufbau  RA 1, Flachschild, 2 mm Stärke, Grund weiß, Rand rot, Text schwarz mit Angabe "Stadt Mülheim an der Ruhr".
Menge: 10,000 St

#### 1.3 Schilder RA 3

**1.3.1**
Quadrat 840 mm (VZ 244, 270-274)

Quadrat 840x840 mm,  Folienaufbau  RA 3, Flachschild, 2 mm Stärke, VZ 244, 270-274 und deren Abwandlungen.
Menge: 35,000 St

**1.3.2**
Quadrat 750 mm (VZ 350-357)

Quadrat 750x750 mm,  Folienaufbau  RA 3, Flachschild, 2 mm Stärke, VZ 350-357 und deren Abwandlungen.
Menge: 10,000 St

**1.3.3**
Quadrat 600 mm (VZ 306-308, 327, 357)

Quadrat 600x600 mm,  Folienaufbau  RA 3, Flachschild, 2 mm Stärke, VZ 306-308, 327, 357 und deren Abwandlungen.
Menge: 20,000 St

**1.3.4**
Quadrat 500 mm (VZ 625)

Quadrat 500x500 mm,  Folienaufbau  RA 3, Flachschild, 2 mm Stärke, VZ 625 und deren Abwandlungen.
Menge: 30,000 St

**1.3.5**
Quadrat 420 mm (VZ 306-308)

Quadrat 420x420 mm,  Folienaufbau  RA 3, Flachschild, 2 mm Stärke, VZ 306-308 und deren Abwandlungen.
Menge: 50,000 St

**1.3.6**
Dreieck 900 mm (VZ 101 bis VZ 151, 205, 301)

Dreieckschild SL 900 mm, Folienaufbau  RA 3, Flachschild, 2 mm Stärke, VZ 101 bis VZ 151, 205, 301 und deren Abwandlungen.
Menge: 85,000 St

**1.3.7**
Dreieck 630 mm (VZ 205)

Dreieckschild SL 630 mm, Folienaufbau  RA 3, Flachschild, 2 mm Stärke, VZ 205
Menge: 10,000 St

**1.3.8**
Baken 1000x300 mm (VZ 157 bis VZ 162)

Baken 1000x300 m, Folienaufbau  RA 3, Flachschild, 2 mm Stärke, VZ 157 bis VZ 162 und deren Abwandlungen.
Menge: 5,000 St

**1.3.9**
Achteck 900 mm (VZ 206)

Achteckschild 900x900 mm, Folienaufbau  RA 3, Flachschild, 2 mm Stärke, VZ 206.
Menge: 5,000 St

**1.3.10**
Ronde 600 mm (VZ 208-215, 245, 250-282)

Ronde DU 600 mm, Folienaufbau  RA 3, Flachschild, 2 mm Stärke, VZ 208-215, 245, 250-282 und deren Abwandlungen.
Menge: 200,000 St

**1.3.11**
Rechteck 300x800 mm (VZ 220)

Rechteck 300x800 mm, Folienaufbau  RA 3, Flachschild, 2 mm Stärke, VZ 220 und dessen Abwandlungen.
Menge: 50,000 St

**1.3.12**
Rechteck 420x630 mm (VZ 325)

Rechteck 420x630 mm, Folienaufbau  RA 3, Flachschild, 2 mm Stärke, VZ 325 und dessen Abwandlungen.
Menge: 5,000 St

**1.3.13**
Rechteck 600x900 mm (VZ 325)

Rechteck 600x900 mm, Folienaufbau  RA 3, Flachschild, 2 mm Stärke, VZ 325 und dessen Abwandlungen.
Menge: 15,000 St

**1.3.14**
Rechteck 610x910 mm (VZ 310)

Ortseingangsschilder
Rechteckschild 610x910 mm, Folienaufbau RA 3, Flachschild 2 mm Stärke, Vz 310

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Menge: 10,000 St

**1.3.15**
Rechteck 610x910 mm (VZ 311.1)

Ortsausgangsschild Rechteckschild 610x910 mm, Folienaufbau RA 3, Flachschild 2 mm Stärke. Ortstafelrückseite ohne Zielangabe.
Menge: 10,000 St

**1.3.16**
Rechteck 630x420 mm (VZ 356, 357, 442, 455)

Rechteck 630x420 mm, Folienaufbau  RA 3, Flachschild, 2 mm Stärke, VZ 356, 357, 442, 455 und dessen Abwandlungen.
Menge: 20,000 St

**1.3.17**
Rechteck 750x500 mm (VZ 626)

Rechteck 750x500 mm, Folienaufbau  RA 3, Flachschild, 2 mm Stärke, VZ 626 und dessen Abwandlungen.
Menge: 5,000 St

**1.3.18**
Rechteck 1000x250 mm (VZ 605)

Rechteck 1000x250 mm, Folienaufbau  RA 3, Flachschild, 2 mm Stärke, VZ 605 und dessen Abwandlungen.
Menge: 50,000 St

### 2 Los 2: Pfosten, Hülsen, Montagematerial/ Mobile Verkehrsbeschilderung

#### 2.1 Bestellkostenzuschläge

**2.1.1**
Versand- und Verpackungszuschlag Nachbestellung mittlere Menge

Zuschlag für Nachbestellungen kleiner 800 € Nettoeinzelbestellsumme für Los 2
Menge: 2,000 St

**2.1.2**
Versand- und Verpackungszuschlag Nachbestellung kleine Menge

Zuschlag für Nachbestellungen kleiner 400 € Nettoeinzelbestellsumme für Los 2
Menge: 2,000 St

#### 2.2 Pfosten, Hülsen, Montagematerial

**2.2.1**
Blockbatterie 4R25

Blockbatterie nach IEC Norm des Formates 4R25 mit 6V und min. 9Ah liefern.

Zink-Kohle-Batterie, Quecksilber- und Cadmiumfrei
Lagerfähigkeit im Neuzustand min. 5 Jahre.
Menge: 360,000 St

**2.2.2**
Rohrpfosten DN 60, 1250 mm

Voll feuerverzinkter Rohrpfosten DN 60 nach IVZ-Norm inkl. Erdanker und Kunststoffrohrkappe liefern.

Länge: 1250 mm
Wandstärke: 2 mm
Werkstoff: Stahl
Menge: 20,000 St

**2.2.3**
Rohrpfosten DN 60, 1500 mm

Voll feuerverzinkter Rohrpfosten DN 60 nach IVZ-Norm inkl. Erdanker und Kunststoffrohrkappe liefern.

Länge: 1500 mm
Wandstärke: 2 mm
Werkstoff: Stahl
Menge: 20,000 St

**2.2.4**
Rohrpfosten DN 60, 3500 mm

Voll feuerverzinkter Rohrpfosten DN 60 nach IVZ-Norm inkl. Erdanker und Kunststoffrohrkappe liefern.

Länge: 3500 mm
Wandstärke: 2 mm
Werkstoff: Stahl
Menge: 100,000 St

**2.2.5**
Rohrpfosten DN 76, 3500 mm

Voll feuerverzinkter Rohrpfosten DN 76 nach IVZ-Norm inkl. Erdanker und Kunststoffrohrkappe liefern.

Länge: 3500 mm
Wandstärke: 2,9 mm
Werkstoff: Stahl
Menge: 200,000 St

**2.2.6**
Rohrpfosten DN 76, 4000 mm

Voll feuerverzinkter Rohrpfosten DN 76 nach IVZ-Norm inkl. Erdanker und Kunststoffrohrkappe liefern.

Länge: 4000 mm
Wandstärke: 2,9 mm
Werkstoff: Stahl
Menge: 15,000 St

**2.2.7**
Bodenhülse 60 mm kurz

Bodenhülse aus Grauguss mit Gewinde und Klemmring liefern.

Material: Grauguss
Aufnahmelänge: ca. 300 mm
Duchmesser: Für DN 60 Rohrpfosten
Menge: 125,000 St

**2.2.8**
Bodenhülse 76 mm lang

Bodenhülse aus Grauguss mit Gewinde und Klemmring liefern.

Material: Grauguss
Aufnahmelänge: ca. 500 mm
Duchmesser: Für DN 76 Rohrpfosten
Menge: 60,000 St

**2.2.9**
Gewindering, Klemmring und Blindstopfen für Bodenhülsen 76 mm

Gewindering, Blindstopfen und Kunstoffklemmringe für Bodenhülsen 76 mm liefern
Menge: 60,000 St

**2.2.10**
Gewindering, Klemmring und Blindstopfen für Bodenhülsen 60 mm

Gewindering, Blindstopfen und Kunstoffklemmringe für Bodenhülsen 60 mm liefern
Menge: 125,000 St

**2.2.11**
Rohrverbinder Rohrfix 76

Rohrverbinder Rohrfix 76 aus Stahl, feuerverzinkt, Adapterlänge 250mm mit Kunststoffring und verzinkter Schraube

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Menge: 50,000 St

**2.2.12**
Rohrverbinder Rohrfix 60

Rohrverbinder Rohrfix 60 aus Stahl, feuerverzinkt, Adapterlänge 250mm mit Kunststoffring und verzinkter Schraube

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Menge: 50,000 St

**2.2.13**
Rohrschelle Typ R107

Rohrschelle liefern.
70 mm Lochabstand, Typ R 107
Stahl feuerverzinkt, für Pfosten Ø 60 mm

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Menge: 425,000 St

**2.2.14**
Rohrschelle Typ R307

Rohrschelle liefern.
70 mm Lochabstand, Typ R 307
Stahl feuerverzinkt, für Pfosten Ø 76,1 mm

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Menge: 650,000 St

**2.2.15**
Rohrschelle für Rohrpfosten DN 100

Rohrschelle liefern.
70 mm Lochabstand, t= 4mm
Stahl feuerverzinkt, für Pfosten Ø 101,6 mm
Menge: 65,000 St

**2.2.16**
Klemme TamTorque Spannbereich 55-70 mm

Klemme liefern. Spannbereich 55-70 mm
16mm aus Edelstahl

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Menge: 20,000 St

**2.2.17**
Klemme TamTorque Spannbereich 70-100 mm

Klemme liefern. Spannbereich 70-100 mm
16mm aus Edelstahl

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Menge: 20,000 St

**2.2.18**
Klemme TamTorque Spannbereich 100-130mm

Klemme liefern. Spannbereich 100-130mm
16mm aus Edelstahl

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Menge: 60,000 St

**2.2.19**
Klemme TamTorque Spannbereich 130-190mm

Klemme liefern. Spannbereich 130-190mm
16mm aus Edelstahl

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Menge: 40,000 St

**2.2.20**
Spannwerkzeug 5/8" und 3/4"

Handbetriebenes Spannwerkzeug 5/8" und 3/4" zur Befestigung von Stahlbändern liefern.
Menge: 2,000 St

**2.2.21**
Edelstahlband 3/4"

Edelstahlbandrolle 3/4" liefern.
Vollrunde Kanten, V2A Edelstahl

Abmessung: 19,0 mm 0,75 mm, 30 m pro Rolle
Menge: 20,000 St

**2.2.22**
Edelstahlschlaufen 3/4"

Edelstahlschlaufen passend für die Vorposition liefern.
V2A Edelstahl, für die Bandbreite 19 mm

100 Stück/Packung
Menge: 10,000 St

**2.2.23**
Edelstahlbandschelle EBS 140, 3/4"

Edelstahlbandschelle EBS 140 liefern.

Schlitzbreite: 9 mm
Lochabstand: 60 - 120 mm
Material: Edelstahl 38 x 2 mm
Menge: 500,000 St

**2.2.24**
Absperrpfosten rot/ weiß DN 60 Standard ohne Öse

Absperrpfosten liefern.

Absperrpfosten Ø 60 x 2,5 x 1400 mm
Stahl, feuerverzinkt und weiß pulverbeschichtet, mit 2 roten reflektierenden Folienringen, inkl. Erdanker
Menge: 120,000 St

**2.2.25**
Absperrpfosten rot/ weiß DN 60 Standard mit Öse

Absperrpfosten liefern.

Absperrpfosten Ø 60 x 2,5 x 1400 mm
Stahl, feuerverzinkt und weiß pulverbeschichtet, mit 2 roten reflektierenden Folienringen
2 Ösen für Ketten, inkl. Erdanker
Menge: 5,000 St

**2.2.26**
Absperrpfosten rot/ weiß 70x70 herausnehmbar

Absperrpfosten liefern.

Absperrpfosten 70x70 mm herausnehmbar mit Dreikantverschluss nach DIN 3223

Stahl, feuerverzinkt und weiß pulverbeschichtet, mit 2 rot reflektierenden Folienringen inkl. Bodenhülse
Länge: Ca 900 mm Überflur
Bodenhülse: Ca. 400 mm Unterflur
Menge: 10,000 St

**2.2.27**
Parat B Absperrpfosten

Herausnehmbarer Sperrpfosten Modell "Parat B" liefern.
Dreikantverschluss nach DIN 3223, zur Aufnahme in einer Bodenhülse.

Ohne Kettenöse, ohne Bodenhülse

Material: Stahl feuerverzinkt
Farbe: rot/weiß lackiert
Abmessungen: 60 mm Durchmesser
Höhe über Flur: 1000 mm
Menge: 20,000 St

**2.2.28**
Parat B Bodenhülse

Bodenhülse zur Aufnahme von Sperrpfosten Modell "Parat B" liefern.

Länge 330 mm, zum Einbetonieren
Menge: 20,000 St

**2.2.29**
Absperrpfosten rot/ weiß flexibel (Pole Cone)

Absperrpfosten "Pole Cone" mit Schraubanker und Adapter für Bodenhülse 60 mm liefern.
Material: PE
Retro-reflektierende Glasperlen

Herstellerkennung:
PC-100NSWHR-BS
Höhe: 1000 mm
Farbe: Weiss x Rot
Menge: 25,000 St

**2.2.30**
Absperrpfosten anthrazit flexibel (Pole Cone)

Absperrpfosten "Pole Cone" mit Schraubanker und Adapter für Bodenhülse 60 mm liefern.
Material: PE
Retro-reflektierende Glasperlen

Herstellerkennung:
PC-100NSWHR-BS
Höhe: 1000 mm
Farbe: anthrazit
Menge: 10,000 St

**2.2.31**
Absperrpfosten 70x70 vollversenkbar

Versenkbaren Absperrpfosten liefern.

Im umgeklappten Zustand bündige Versenkung in einer einbetonierten, horizontalen Bodenwanne, ungehindertes überrollen ist möglich.
Abdeckung der Wanne bei aufgerichtetem Pfosten.

Stahlpfosten, vierkant 70x70 mm, 900 mm Überflur.
Dreikantverschluss mit Überflur-Hydrantenschlüssel nach DIN 3223

Voll feuerverzinkt, Kunststoffbeschichtet und rot/weiß lackiert.

Halbjährliche Wartung ausreichend

(Modell SESAMplus Kipp-Pfosten)
Menge: 5,000 St

**2.2.32**
Absperr-Stilpoller, konisch, Alu, herausnehmbar

Absperr-Stilpoller aus Aluminiumguss mit Stahlkern, Oberfläche beschichtet, RAL 7016, konisch DN 160/60mm, herausnehmbar, Kopfabschluss mit Kugelkopf und Zierring, Poller-Mitte 2x Zierringsegmente, Fußabschluss mit Bodenrosette mit Zierringen, Gesamthöhe 1400 mm davon 900 mm Überflur, Dreikantverschluss nach DIN 3223, ortsfest zum einbetonieren mit Bodenhülse (in der Lieferung enthalten)

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Menge: 5,000 St

**2.2.33**
Absperr-Stilpoller, konisch, Alu, ortsfest

Absperr-Stilpoller aus Aluminiumguss mit Stahlkern, Oberfläche beschichtet, RAL 7016, konisch DN 160/60mm, herausnehmbar, Kopfabschluss mit Kugelkopf und Zierring, Poller-Mitte 2x Zierringsegmente, Fußabschluss mit Bodenrosette mit Zierringen, Gesamthöhe 1400 mm davon 900 mm Überflur, ortsfest zum einbetonieren

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Menge: 5,000 St

**2.2.34**
Leitzylinder weiß-blau DN 150

Leitzylinder als Kantenschutz für DN 76 Schaftrohre mit Kunststoffabdeckung zur Befestigung.

Material PE
2x Weiß und 3x blaue Ringe aus Folie des Typs RA2 (NRW)
Durchmesser = ca. 150 mm
Länge = 1000 mm
Menge: 3,000 St

**2.2.35**
Ampelmastaufsatz DN 108mm/ DN 76mm

Ampelmastaufsatz DN 108mm/ 76mm
feuerverzinkter mit Kunststoffkappe
Länge: 1100 mm
Wandstärke: 2,9 mm
Werkstoff: Stahl
Menge: 5,000 St

#### 2.3 Mobile Verkehrssicherung

**2.3.1**
Leitkegel 500 mm

500 mm Leitkegel nach StVO mit Prüfzeugnis der BASt nach TL-Leitkegel und DIN EN 13422 liefern.

Rückstrahlklasse RA2 3x rote und 2x weiße Ringe voll reflektierend.
Leitkegel vom Typ B, Gewichtsklasse III mit min 2,5 kg.
Einteilige Ausführung.
Menge: 5,000 St

**2.3.2**
TL-Bakenfußplatte Typ MB-TL 92

Bakenfußplatte nach TL Leitbaken und TL Aufstellvorrichtung liefern.

Einschließlich Drehadapter-Außenteil, integriertes Batteriefach, 2 Tragegriffe, bruchsicher, stapelbar, beständig gegen Öl, Frost und Salz. Gewichtsklasse K1
Aufnahmeöffnungen: 1x 60×60 mm, 3x 40×40 mm, Ø 42 mm (Kombiöffnung), Drehadapter.
zugelassen für TL-Leitbaken Future Typ D und TL-Absturzsicherung Future.
Geprüft nach TL-Aufstellvorrichtung Gewichtsklasse K1
Menge: 150,000 St

**2.3.3**
TL-Absturzsicherung Future 2000 mm

Absturzsicherung nach TL-Absperrschranken 97 sowie den ZTV-SA liefern.

Aus weißem HD-PE, UV- stabilisiert.
Ausführung mit festen Lampenstutzen zur Verwendung in TL-Fußplatten Typ MB-TL 92.
Überwurfbügel aus bruchsicherem Kunststoff, Einsteckrohre Ø 42 mm aus feuerverzinktem Stahl mit integriertem Sicherungsstopfen zum Schutz der Einsteckrohre.
Ohne elektrische Spannungsüberleitung gemäß DIN VDE 0681.

TL-Absturzsicherung Future, 2000 mm, Folie Typ 2 RA2 mit Folienaufdruck und Folienschutzrand.
Menge: 30,000 St

**2.3.4**
TL-Absturzsicherung Future 1600 mm

Absturzsicherung nach TL-Absperrschranken 97 sowie den ZTV-SA liefern.

Aus weißem HD-PE, UV- stabilisiert.
Ausführung mit festen Lampenstutzen zur Verwendung in TL-Fußplatten Typ MB-TL 92.
Überwurfbügel aus bruchsicherem Kunststoff, Einsteckrohre Ø 42 mm aus feuerverzinktem Stahl mit integriertem Sicherungsstopfen zum Schutz der Einsteckrohre.
Ohne elektrische Spannungsüberleitung gemäß DIN VDE 0681.

TL-Absturzsicherung Future, 1600 mm, Folie Typ 2 RA2 mit Folienaufdruck und Folienschutzrand.
Menge: 30,000 St

**2.3.5**
TL-Leitbake Future Typ D, VZ 605-42/-43 (einseitig)

Leitbake rechts-/ linksweisend, VZ 605-11, 605-21, nach TL Leitbake,
BASt-geprüft liefern.

Geprüft mit TL-Bakenleuchte Future und TL-Fußplatte MB-TL 92

Bakenkörper mit Folienschutz, Griffkante und Stapelnoppen. Mit austauschbarem Drehadapter, Lampenstutzen 40×40 mm

Pfeilfolie 1000x250 mm  in der Reflektionsklasse  RA2/B
Menge: 20,000 St

**2.3.6**
TL-Leitbake Future Typ D, VZ 605-42/-43 (doppelseitig)

Leitbake rechts-/ linksweisend, VZ 605-42, 605-43, nach TL Leitbake, BASt-geprüft liefern.
Geprüft mit TL-Bakenleuchte Future und TL-Fußplatte MB-TL 92

Bakenkörper mit Folienschutz, Griffkante und Stapelnoppen. Mit austauschbarem Drehadapter, Lampenstutzen 40×40 mm

Pfeilfolie 1000x250 mm  in der Reflektionsklasse  RA2/B
Menge: 20,000 St

**2.3.7**
TL-Leitbake Future Typ D mit Schrankenfolie doppelseitig

Leitbake mit Schrankenfolie, VZ 605 BASt-geprüft liefern.
Geprüft mit TL-Bakenleuchte Future und TL-Fußplatte MB-TL 92

Bakenkörper mit Folienschutz, Griffkante und Stapelnoppen. Mit austauschbarem Drehadapter, Lampenstutzen 40×40 mm

Schrankenfolie in der Reflektionsklasse  RA2/B
Menge: 50,000 St

**2.3.8**
TL Bakenleuchte Typ Future / Future D, gelb

Bakenleuchte nach TL und EN 12352 für TL-Leitbake Future Typ D und TL-Absturzsicherung Future, BASt-geprüft liefern. Ausführung mit doppelseitiger LED, Leuchtfarbe gelb

Batteriewechsel ohne komplette Demontage der Lampe möglich, beliebiges Einsetzen der Batterie.
Dämmerungsautomatik und LED-Funktionskontrollanzeige.
Umschaltmöglichkeit Blink-/ Dauerlicht
Mit Blindscheibe für den einseitigen Leuchtenbetrieb.
Lichtaustritt 180 mm.
Menge: 50,000 St

**2.3.9**
TL Bakenleuchte Typ Future / Future D, rot

Bakenleuchte nach TL und EN 12352 für TL-Leitbake Future Typ D und TL-Absturzsicherung Future, BASt-geprüft liefern. Ausführung mit doppelseitiger LED, Leuchtfarbe rot
Batteriewechsel ohne komplette Demontage der Lampe möglich, beliebiges Einsetzen der Batterie.
Dämmerungsautomatik und LED-Funktionskontrollanzeige.
Umschaltmöglichkeit Blink-/ Dauerlicht
Mit Blindscheibe für den einseitigen Leuchtenbetrieb.
Lichtaustritt 180 mm.
Menge: 50,000 St

**2.3.10**
Vierkantschaftrohr 40*40*3000

Voll feuerverzinktes Vierkantrohr liefern. Verzinkung nach dem Zuschnitt ausführen, so dass die Enden verzinkt sind.

Länge: 3000 mm
Breite/Höhe: 40 mm
Wandstärke: min. 1,5 mm
Werkstoff: Stahl
Menge: 30,000 St

**2.3.11**
Schilderhalter K1

Schilderhalter ohne Ösen (Bauform K1) aus Kunststoff liefern.
Für Verkehrszeichen, für Vierkantrohre 40 mm x 40 mm
Farbe rot.
Menge: 200,000 St

USt %: 19,00
